# Perfil interior para armario de 800 mm de anchura y profundidad de IDE.2 perfiles - de IDE Electric

- Propiedad del archivo: CONSTRUNARIO
- Formato: FIEBDC-3/2012
- Programa: Construnario Versión 3.51
- Fecha de los precios: 06/06/2024
- Divisa: EUR

**PMI800** u Perfil interior para armario de 800 mm de anchura y profundidad de IDE.2 perfiles - de IDE Electric
Precio: 51.12
MATERIALES: Acero galvanizado. Se colocan en la cara interior de la estructura del armario. Suministro: Pack de 2 perfiles por referencia con la tornillería necesaria para su montaje. PARA ARMARIOS TIPO: ENL. Código EAN: 8431044481258 Código eCl@ss 6.0: EC002518
