# Perfil montaje para puerta ancha 300, referencia PMP300 de IDE - de IDE Electric

- Propiedad del archivo: CONSTRUNARIO
- Formato: FIEBDC-3/2012
- Programa: Construnario Versión 3.51
- Fecha de los precios: 06/06/2024
- Divisa: EUR

**PMP300** u Perfil montaje para puerta ancha 300, referencia PMP300 de IDE - de IDE Electric
Precio: 12.28
MATERIALES: Acero galvanizado. Perfil para fijar directamente a la puerta. Tornillería para su colocación incluida. Facilitan la colocación del equipamiento interior de la puerta. Suministro: 1 perfil por referencia. Código EAN: 8431044028903 Código eCl@ss 6.0: EC002518
