# Armario distribución enlazable IP40 670x510x212 puerta opaca de IDE - de IDE Electric

- Propiedad del archivo: CONSTRUNARIO
- Formato: FIEBDC-3/2012
- Programa: Construnario Versión 3.51
- Fecha de los precios: 06/06/2024
- Divisa: EUR

**PO40SUP48-72** u Armario distribución enlazable IP40 670x510x212 puerta opaca de IDE - de IDE Electric
Precio: 129.36
MATERIALES: Chapa de acero pintado RAL9003. Puertas suministradas con cierre 1/4 de vuelta doble paletón 5 mm. PARA ARMARIOS TIPO: 40SUP-40ENL. Código EAN: 8431044280301 Código eCl@ss 6.0: EC000747
