# Armarios de fijación mural poliéster IP66, referencia POL404020 de IDE. Puerta opaca 400x400x200 - de IDE Electric

- Propiedad del archivo: CONSTRUNARIO
- Formato: FIEBDC-3/2012
- Programa: Construnario Versión 3.51
- Fecha de los precios: 06/06/2024
- Divisa: EUR

**POL404020** u Armarios de fijación mural poliéster IP66, referencia POL404020 de IDE. Puerta opaca 400x400x200 - de IDE Electric
Precio: 188.89
Poliéster RAL7035. Armarios suministrados sin placa de montaje. Armarios de puerta opaca con cierre 1/4 de vuelta. Código EAN: 8431044292021 Código eCl@ss 6.0: EC000261
