# Placa base poliéster fija (armarios IP65), referencia PPL5050 de IDE. Medidas: 500x500 - de IDE Electric

- Propiedad del archivo: CONSTRUNARIO
- Formato: FIEBDC-3/2012
- Programa: Construnario Versión 3.51
- Fecha de los precios: 06/06/2024
- Divisa: EUR

**PPL5050** u Placa base poliéster fija (armarios IP65), referencia PPL5050 de IDE. Medidas: 500x500 - de IDE Electric
Precio: 18.89
MATERIALES: Placa de montaje lisa en poliéster reforzado de 4 mm de espesor. Para el montaje de la placa es necesario solicitar el pack de regulación en función de la profundidad del armario (29235 ó 29236). PARA ARMARIOS TIPO: Poliéster IP55. Código EAN: 8431044157832 Código eCl@ss 6.0: EC000213
