# Pupitre sinóptico-control 800 de 1415-1000-500-950 de IDE - de IDE Electric

- Propiedad del archivo: CONSTRUNARIO
- Formato: FIEBDC-3/2012
- Programa: Construnario Versión 3.51
- Fecha de los precios: 06/06/2024
- Divisa: EUR

**PSC1000** u Pupitre sinóptico-control 800 de 1415-1000-500-950 de IDE - de IDE Electric
Precio: 2086.51
Acero laminado RAL 7035. Suministrados sin placas de montaje ni zócalos. Código EAN: 8431044025131 Código eCl@ss 6.0: EC000784
