# Puerta armario de empotrar IP40 96 módulos puerta transparente de IDE - de IDE Electric

- Propiedad del archivo: CONSTRUNARIO
- Formato: FIEBDC-3/2012
- Programa: Construnario Versión 3.51
- Fecha de los precios: 06/06/2024
- Divisa: EUR

**PT40EMP96-120** u Puerta armario de empotrar IP40 96 módulos puerta transparente de IDE - de IDE Electric
Precio: 218.31
MATERIALES: Chapa de acero pintado RAL9003. Puertas suministradas con cierre 1/4 de vuelta doble paletón 5 mm. PARA ARMARIOS TIPO: 40EMP. Código EAN: 8431044280486 Código eCl@ss 6.0: EC000747
