# Resistencia calefactora con ventilación, referencia RC250CV de IDE. 250 W - de IDE Electric

- Propiedad del archivo: CONSTRUNARIO
- Formato: FIEBDC-3/2012
- Programa: Construnario Versión 3.51
- Fecha de los precios: 06/06/2024
- Divisa: EUR

**RC250CV** u Resistencia calefactora con ventilación, referencia RC250CV de IDE. 250 W - de IDE Electric
Precio: 159.26
Resistencia calefactora con ventilación. Código EAN: 8431044251011 Código ETIM 6.0: EC000737
