# Resistencia calefactora sin ventilación, referencia RC30SV de IDE. 25 W - de IDE Electric

- Propiedad del archivo: CONSTRUNARIO
- Formato: FIEBDC-3/2012
- Programa: Construnario Versión 3.51
- Fecha de los precios: 06/06/2024
- Divisa: EUR

**RC30SV** u Resistencia calefactora sin ventilación, referencia RC30SV de IDE. 25 W - de IDE Electric
Precio: 40.74
Resistencia calefactora sin ventilación. Código EAN: 8431044250953 Código ETIM 6.0: EC000737
