# RIT compacto único superior/inferior, referencia RITU10010050/PD de IDE. Doble placa hidrófuga - de IDE Electric

- Propiedad del archivo: CONSTRUNARIO
- Formato: FIEBDC-3/2012
- Programa: Construnario Versión 3.51
- Fecha de los precios: 06/06/2024
- Divisa: EUR

**RITU10010050_PD** u RIT compacto único superior/inferior, referencia RITU10010050/PD de IDE. Doble placa hidrófuga - de IDE Electric
Precio: 880.94
RIT compacto único superior/inferior, referencia RITU10010050/PD de IDE. Doble placa hidrófuga Código EAN: 8431044449890 Código ETIM 8.0: EC000374
