# RIT compacto único superior/inferior, referencia RITU1006030 de IDE. 1000x600x300. Placa hidrófuga - de IDE Electric

- Propiedad del archivo: CONSTRUNARIO
- Formato: FIEBDC-3/2012
- Programa: Construnario Versión 3.51
- Fecha de los precios: 06/06/2024
- Divisa: EUR

**RITU1006030** u RIT compacto único superior/inferior, referencia RITU1006030 de IDE. 1000x600x300. Placa hidrófuga - de IDE Electric
Precio: 442.21
RIT compacto único superior/inferior, referencia RITU1006030 de IDE. 1000x600x300. Placa hidrófuga Código EAN: 8431044449906 Código ETIM 8.0: EC000374
