# Registro empotrar, referencia RPN4054/TR de IDE. 400x540 CPM-1 - de IDE Electric

- Propiedad del archivo: CONSTRUNARIO
- Formato: FIEBDC-3/2012
- Programa: Construnario Versión 3.51
- Fecha de los precios: 06/06/2024
- Divisa: EUR

**RPN4054TR** u Registro empotrar, referencia RPN4054/TR de IDE. 400x540 CPM-1 - de IDE Electric
Precio: 80.36
Registros específicos para ENDESA. /TR: Con cierre triangular metálico + llave. Empotrar - IP33 - RAL7035. Código EAN: 8431044015309 Código ETIM 6.0: EC000456
