# Registro empotrar, referencia RPN4054TR/AG de la serie Argenta de IDE. Medidas: 400x540 Con triángulo. Con placa de seguridad agua - de IDE Electric

- Propiedad del archivo: CONSTRUNARIO
- Formato: FIEBDC-3/2012
- Programa: Construnario Versión 3.51
- Fecha de los precios: 06/06/2024
- Divisa: EUR

**RPN4054TRAG** u Registro empotrar, referencia RPN4054TR/AG de la serie Argenta de IDE. Medidas: 400x540 Con triángulo. Con placa de seguridad agua - de IDE Electric
Precio: 92.63
Registros específicos para ENDESA. /TR: Con cierre triangular metálico + llave. Empotrar - IP33 - RAL7035. Con placa de riesgo de agua 8,5x9,7 mm. Código EAN: 8431044332826 Código ETIM 6.0: EC000456
