# Registro empotrar, referencia RPN7078/TR de IDE. 700x780 CPM-3/2 CGP 250A E9 2CGP 400A E9 - de IDE Electric

- Propiedad del archivo: CONSTRUNARIO
- Formato: FIEBDC-3/2012
- Programa: Construnario Versión 3.51
- Fecha de los precios: 06/06/2024
- Divisa: EUR

**RPN7078TR** u Registro empotrar, referencia RPN7078/TR de IDE. 700x780 CPM-3/2 CGP 250A E9 2CGP 400A E9 - de IDE Electric
Precio: 129.26
Registros específicos para ENDESA. /TR: Con cierre triangular metálico + llave. Empotrar - IP33 - RAL7035. Código EAN: 8431044015316 Código ETIM 6.0: EC000456
