# Registro hornacinas superficie referencia RSN7042/SC de IDE. 700x420x60 CGP 160A E9/CGP 250 E9 CGP 400A E9/CS-CGP - de IDE Electric

- Propiedad del archivo: CONSTRUNARIO
- Formato: FIEBDC-3/2012
- Programa: Construnario Versión 3.51
- Fecha de los precios: 06/06/2024
- Divisa: EUR

**RSN7042_SC** u Registro hornacinas superficie referencia RSN7042/SC de IDE. 700x420x60 CGP 160A E9/CGP 250 E9 CGP 400A E9/CS-CGP - de IDE Electric
Precio: 134.04
Se han especificado las compañías que requieren requisitos específicos. Estos registros pueden ser utilizados para otras compañías de distribución eléctrica no incluidas en el listado. /SC: Referencias suministradas sin cierre. Superficie - IP33 - RAL7035. Código EAN: 8431044023274 Código ETIM 6.0: EC000456
