# Registro Endesa superficie, referencia RSN7094/TR de IDE. 700x940 2 CGP 250A E7/2 CGP 400A E7 - de IDE Electric

- Propiedad del archivo: CONSTRUNARIO
- Formato: FIEBDC-3/2012
- Programa: Construnario Versión 3.51
- Fecha de los precios: 06/06/2024
- Divisa: EUR

**RSN7094TR** u Registro Endesa superficie, referencia RSN7094/TR de IDE. 700x940 2 CGP 250A E7/2 CGP 400A E7 - de IDE Electric
Precio: 204.30
Registros específicos para ENDESA. /TR: Con cierre triangular metálico + llave. Superficie- IP33 - RAL7035. Código EAN: 8431044023281 Código ETIM 6.0: EC000456
