# Registro plástico empotrar IP33 2x(500x300x80)mm, referencia RTR50608PLAS de IDE - de IDE Electric

- Propiedad del archivo: CONSTRUNARIO
- Formato: FIEBDC-3/2012
- Programa: Construnario Versión 3.51
- Fecha de los precios: 06/06/2024
- Divisa: EUR

**RTR50608PLAS** u Registro plástico empotrar IP33 2x(500x300x80)mm, referencia RTR50608PLAS de IDE - de IDE Electric
Precio: 91.95
Para proyectos visados con nuevo reglamento (después del 1 de abril de 2011). Fabricada con materiales libres de halógenos. Marco y ventana en ABS blanco RAL9003. Puertas con rejillas de ventilación natural (según punto 5.11 del anexo 3). Código EAN: 8431044064963 Código ETIM 6.0: EC000374
