# ICT.RTR 500x600x80 Plas. empotrar paredes convencionales+2 Schuko sup., referencia RTR50608PLASK de IDE - de IDE Electric

- Propiedad del archivo: CONSTRUNARIO
- Formato: FIEBDC-3/2012
- Programa: Construnario Versión 3.51
- Fecha de los precios: 06/06/2024
- Divisa: EUR

**RTR50608PLASK** u ICT.RTR 500x600x80 Plas. empotrar paredes convencionales+2 Schuko sup., referencia RTR50608PLASK de IDE - de IDE Electric
Precio: 111.96
Registro plástico de terminación de red IP33 para empotrar en paredes convencionales (RD346/2011), con toma tipo Schuko doble Código EAN: 8431044287225 Código ETIM 6.0: EC000374
