# ICT.RTR 500x600x80 Plas. empotrar paredes convencionales + 2 Schuko sup. de IDE - de IDE Electric

- Propiedad del archivo: CONSTRUNARIO
- Formato: FIEBDC-3/2012
- Programa: Construnario Versión 3.51
- Fecha de los precios: 06/06/2024
- Divisa: EUR

**RTR50608PLASKPH** u ICT.RTR 500x600x80 Plas. empotrar paredes convencionales + 2 Schuko sup. de IDE - de IDE Electric
Precio: 136.95
ICT.RTR 500x600x80 Plas. empotrar paredes convencionales + 2 Schuko sup. de IDE Grado de protección: IP33 Resistencia al impacto: IK07 Rango de temperatura ambiente: -25 ºC / +40 ºC Certificados y normas: Directiva baja tensión: 2014/35/EU Normas: UNE-EN 62208 y UNE-EN 60670-1 Reglamento: Real Decreto: 346/2011 de 11 de marzo (Nuevo reglamento) Tipo de producto: Registro plástico de terminación de red IP33, para empotrar en paredes huecas, RD 346/2011. Dim. exteriores: (AltoxAnchoxProf.) 532x668x105 mm Dim. Hueco empotrar: (AltoxAnchoxProf.) 500x641x72 mm Instalación: Empotrado paredes huecas Tipo de puerta: Puertas con rejilla de ventilación natural (según punto 5.11 del anexo 3). Tipo de cierre: Clip Acabado de superficie: - Color: Marco y puerta blanco RAL 9003. Base gris Descripción placa: Sin placa de montaje Peso (Kg): 3,6 Materiales: Materiales plásticos libres de halógenos. Base en poliestireno V0, puerta en poliestireno. Código EAN: 8431044287249 Código ETIM 6.0: EC000374
