# ICT RTR, referencia RTR50608PMEK/PH de IDE. 500x600x80. Base plástica. Puerta empotrar pared hueca+base tipo Schuko doble. - de IDE Electric

- Propiedad del archivo: CONSTRUNARIO
- Formato: FIEBDC-3/2012
- Programa: Construnario Versión 3.51
- Fecha de los precios: 06/06/2024
- Divisa: EUR

**RTR50608PMEKPH** u ICT RTR, referencia RTR50608PMEK/PH de IDE. 500x600x80. Base plástica. Puerta empotrar pared hueca+base tipo Schuko doble. - de IDE Electric
Precio: 201.39
ICT RTR, referencia RTR50608PMEK/PH de IDE. 500x600x80. Base plástica. Puerta empotrar pared hueca+base tipo Schuko doble. Grado de protección IP33 Resistencia al impacto IK07 Rango de temperatura ambiente -25 ºC / +40 ºC Resistencia al hilo incandescente (registros plásticos) 650 ºC Presión de bola (registros plásticos) 70 ºC Código EAN: 8431044410135 Código ETIM 8.0: EC000374
