# Armario distribución IP40 670x510x212 tapas metálicas 72 módulos de IDE - de IDE Electric

- Propiedad del archivo: CONSTRUNARIO
- Formato: FIEBDC-3/2012
- Programa: Construnario Versión 3.51
- Fecha de los precios: 06/06/2024
- Divisa: EUR

**S72M150** u Armario distribución IP40 670x510x212 tapas metálicas 72 módulos de IDE - de IDE Electric
Precio: 107.99
Incorpora: 3 tapas mod.150 mm + 2 raíles DIN. Código EAN: 8431044093390 Código eCl@ss 6.0: EC000456
