# Armario distribución IP40 670x710x212 tapas metálicas 72 módulos de IDE - de IDE Electric

- Propiedad del archivo: CONSTRUNARIO
- Formato: FIEBDC-3/2012
- Programa: Construnario Versión 3.51
- Fecha de los precios: 06/06/2024
- Divisa: EUR

**S72M200** u Armario distribución IP40 670x710x212 tapas metálicas 72 módulos de IDE - de IDE Electric
Precio: 136.00
Incorpora: 3 tapas mod.200 mm + 1 tapa ciega 50 mm + 3 raíles DIN. Código EAN: 8431044093413 Código eCl@ss 6.0: EC000456
