# Armario distribución IP40 670x710x212 tapas plásticas 96 módulos de IDE - de IDE Electric

- Propiedad del archivo: CONSTRUNARIO
- Formato: FIEBDC-3/2012
- Programa: Construnario Versión 3.51
- Fecha de los precios: 06/06/2024
- Divisa: EUR

**S96P150** u Armario distribución IP40 670x710x212 tapas plásticas 96 módulos de IDE - de IDE Electric
Precio: 112.50
Incorpora: 4 tapas mod.150 mm + 1 tapa ciega 50 mm + 4 raíles DIN. Código EAN: 8431044093420 Código eCl@ss 6.0: EC000456
