# Central para tomas de corriente montada y cableada - componentes 4/1/1/1/1 - de IDE Electric

- Propiedad del archivo: CONSTRUNARIO
- Formato: FIEBDC-3/2012
- Programa: Construnario Versión 3.51
- Fecha de los precios: 06/06/2024
- Divisa: EUR

**SV18100** u Central para tomas de corriente montada y cableada - componentes 4/1/1/1/1 - de IDE Electric
Precio: 290.58
MATERIALES LIBRES DE HALÓGENOS. Marco y base en ABS gris RAL 7035. Ventana transparente color Fumé con protección UV. Código EAN: 8431044180304 Código ETIM 6.0: EC000379
