# Tapa ciega bastidor 12U para rack 19'' de IDE - de IDE Electric

- Propiedad del archivo: CONSTRUNARIO
- Formato: FIEBDC-3/2012
- Programa: Construnario Versión 3.51
- Fecha de los precios: 06/06/2024
- Divisa: EUR

**TCB12U** u Tapa ciega bastidor 12U para rack 19'' de IDE - de IDE Electric
Precio: 38.43
MATERIALES: Acero laminado RAL7035. PARA ARMARIOS TIPO: ENL con bastidor fijo o pivotante. Código EAN: 8431044034706 Código eCl@ss 6.0: EC000456
