# Tapa ciega bastidor 3U para rack 19'' de IDE - de IDE Electric

- Propiedad del archivo: CONSTRUNARIO
- Formato: FIEBDC-3/2012
- Programa: Construnario Versión 3.51
- Fecha de los precios: 06/06/2024
- Divisa: EUR

**TCB3U** u Tapa ciega bastidor 3U para rack 19'' de IDE - de IDE Electric
Precio: 22.15
MATERIALES: Acero laminado RAL7035. PARA ARMARIOS TIPO: ENL con bastidor fijo o pivotante. Código EAN: 8431044034669 Código eCl@ss 6.0: EC000456
