# Tapa ciega fija 400x400 para módulo auxiliar, referencia TCF4040 de IDE - de IDE Electric

- Propiedad del archivo: CONSTRUNARIO
- Formato: FIEBDC-3/2012
- Programa: Construnario Versión 3.51
- Fecha de los precios: 06/06/2024
- Divisa: EUR

**TCF4040** u Tapa ciega fija 400x400 para módulo auxiliar, referencia TCF4040 de IDE - de IDE Electric
Precio: 44.37
MATERIALES: Acero laminado RAL7035. Permiten cerrar el frontal del armario. Están disponibles en diferentes tamaños para que el instalador pueda sectorizar el frontal y realizar así aperturas parciales o totales. PARA ARMARIOS TIPO: MEX. Código EAN: 8431044020976 Código eCl@ss 6.0: EC000456
