# Tapa ciega tipo FL 21, referencia TCFL21 de IDE - de IDE Electric

- Propiedad del archivo: CONSTRUNARIO
- Formato: FIEBDC-3/2012
- Programa: Construnario Versión 3.51
- Fecha de los precios: 06/06/2024
- Divisa: EUR

**TCFL21** u Tapa ciega tipo FL 21, referencia TCFL21 de IDE - de IDE Electric
Precio: 36.27
MATERIALES: Polipropileno reforzado con fibra de vidrio. Marco tipo FL21 para la instalación de los diferentes insertos. Código EAN: 8431044308623 Código ETIM 6.0: EC000456
