# Tejadillo para armario de acero laminado, referencia TEJ4020 de IDE. Medidas: 410x224 - de IDE Electric

- Propiedad del archivo: CONSTRUNARIO
- Formato: FIEBDC-3/2012
- Programa: Construnario Versión 3.51
- Fecha de los precios: 06/06/2024
- Divisa: EUR

**TEJ4020** u Tejadillo para armario de acero laminado, referencia TEJ4020 de IDE. Medidas: 410x224 - de IDE Electric
Precio: 60.65
MATERIALES: Chapa de acero pintado RAL7035. Permite proteger los mandos o testigos luminosos de la lluvia y el polvo. Se fija directamente en el cuerpo del armario. Se suministra con la tornillería necesaria para el montaje. Código EAN: 8431044008288 Código eCl@ss 6.0: EC000744
