# Tapas entrada de cables, referencia TF1430 de IDe. Medidas: 140x300 - de IDE Electric

- Propiedad del archivo: CONSTRUNARIO
- Formato: FIEBDC-3/2012
- Programa: Construnario Versión 3.51
- Fecha de los precios: 06/06/2024
- Divisa: EUR

**TF1430** u Tapas entrada de cables, referencia TF1430 de IDe. Medidas: 140x300 - de IDE Electric
Precio: 18.66
MATERIALES: Chapa de acero pintado RAL7035. Tornillería para su colocación incluida. Código EAN: 8431044052175 Código eCl@ss 6.0: EC000456
