# Tapa módulos 150 mm altura de IDE. 24 módulos - de IDE Electric

- Propiedad del archivo: CONSTRUNARIO
- Formato: FIEBDC-3/2012
- Programa: Construnario Versión 3.51
- Fecha de los precios: 06/06/2024
- Divisa: EUR

**TM150** u Tapa módulos 150 mm altura de IDE. 24 módulos - de IDE Electric
Precio: 9.55
MATERIALES: ABS blanco RAL 9003. Abisagradas y reversibles. Se cierran mediante sistema de clipaje. Código EAN: 8431044480022 Código eCl@ss 6.0: EC000456
