# Tapas modulares abisagradas 300x1000 de IDE - de IDE Electric

- Propiedad del archivo: CONSTRUNARIO
- Formato: FIEBDC-3/2012
- Programa: Construnario Versión 3.51
- Fecha de los precios: 06/06/2024
- Divisa: EUR

**TMA30100** u Tapas modulares abisagradas 300x1000 de IDE - de IDE Electric
Precio: 105.44
MATERIALES: Acero laminado RAL7035. Todas las tapas son reversibles. Tapas abisagradas con apertura de 120º. PARA ARMARIO TIPO: FSC - ENL. Código EAN: 8431044158181 Código eCl@ss 6.0: EC000456
