# Termostato simple NA, referencia TS02 de IDE - de IDE Electric

- Propiedad del archivo: CONSTRUNARIO
- Formato: FIEBDC-3/2012
- Programa: Construnario Versión 3.51
- Fecha de los precios: 06/06/2024
- Divisa: EUR

**TS02** u Termostato simple NA, referencia TS02 de IDE - de IDE Electric
Precio: 18.26
Termostato simple NA. Código EAN: 8431044251042 Código ETIM 6.0: EC002014
