# Tapa pasa cables, referencia TS0820 de IDe. Medidas: 200x80 - de IDE Electric

- Propiedad del archivo: CONSTRUNARIO
- Formato: FIEBDC-3/2012
- Programa: Construnario Versión 3.51
- Fecha de los precios: 06/06/2024
- Divisa: EUR

**TS0820** u Tapa pasa cables, referencia TS0820 de IDe. Medidas: 200x80 - de IDE Electric
Precio: 17.78
MATERIALES: Chapa acero laminado RAL7035. Tapa de repuesto estándar para entrada de cables. Se suministra la tapa más los tornillos de instalación. Código EAN: 8431044215150 Código ETIM 6.0: EC000456
