# Techo ventilado armarios 600x500 de IDE - de IDE Electric

- Propiedad del archivo: CONSTRUNARIO
- Formato: FIEBDC-3/2012
- Programa: Construnario Versión 3.51
- Fecha de los precios: 06/06/2024
- Divisa: EUR

**TVN6050** u Techo ventilado armarios 600x500 de IDE - de IDE Electric
Precio: 236.87
MATERIALES: Chapa de acero pintado RAL 7035. Techo perforado para ventilación natural. Se suministra con todos los accesorios necesarios para su instalación. PARA ARMARIOS TIPO: ENL. Código EAN: 8431044076874 Código eCl@ss 6.0: EC000744
