# Ventilador filtro DC 113 m3/h - de IDE Electric

- Propiedad del archivo: CONSTRUNARIO
- Formato: FIEBDC-3/2012
- Programa: Construnario Versión 3.51
- Fecha de los precios: 06/06/2024
- Divisa: EUR

**VF113DC** u Ventilador filtro DC 113 m3/h - de IDE Electric
Precio: 42.85
Ventilador de filtro IP54 DC (113 m3/h). Código EAN: 8431044250342 Código ETIM 6.0: EC000320
