# Ventilador filtro AC 34 (42) m3/h - de IDE Electric

- Propiedad del archivo: CONSTRUNARIO
- Formato: FIEBDC-3/2012
- Programa: Construnario Versión 3.51
- Fecha de los precios: 06/06/2024
- Divisa: EUR

**VF34AC** u Ventilador filtro AC 34 (42) m3/h - de IDE Electric
Precio: 34.72
Ventilador de filtro IP54 AC (34-42 m3/h). Código EAN: 8431044250168 Código ETIM 6.0: EC000320
