# Ventilador filtro DC 60 m3/h - de IDE Electric

- Propiedad del archivo: CONSTRUNARIO
- Formato: FIEBDC-3/2012
- Programa: Construnario Versión 3.51
- Fecha de los precios: 06/06/2024
- Divisa: EUR

**VF60DC** u Ventilador filtro DC 60 m3/h - de IDE Electric
Precio: 24.39
Ventilador de filtro IP54 DC (60 m3/h). Código EAN: 8431044250335 Código ETIM 6.0: EC000320
