# Esquinera y tapas frontales para zócalo de 200 Armario 500 de IDE - de IDE Electric

- Propiedad del archivo: CONSTRUNARIO
- Formato: FIEBDC-3/2012
- Programa: Construnario Versión 3.51
- Fecha de los precios: 06/06/2024
- Divisa: EUR

**ZCL2050** u Esquinera y tapas frontales para zócalo de 200 Armario 500 de IDE - de IDE Electric
Precio: 173.61
MATERIALES: Chapa acero pintado RAL7016. Conjunto formado por dos tapas, frontal y trasera, y cuatro esquineras. PARA ARMARIOS TIPO: FSC - ENL - BIG. Código EAN: 8431044019123 Código eCl@ss 6.0: EC000721
