# Zócalo en acero laminado, referencia ZCLA1010025 de la serie Argenta de IDE. Medidas: 100x1000x250 - de IDE Electric

- Propiedad del archivo: CONSTRUNARIO
- Formato: FIEBDC-3/2012
- Programa: Construnario Versión 3.51
- Fecha de los precios: 06/06/2024
- Divisa: EUR

**ZCLA1010025** u Zócalo en acero laminado, referencia ZCLA1010025 de la serie Argenta de IDE. Medidas: 100x1000x250 - de IDE Electric
Precio: 150.03
MATERIALES: Chapa de acero pintado RAL7035. Zócalo suministrado completo con tapas frontales y laterales. Código EAN: 8431044319254 Código ETIM 6.0: EC000721
