# Zócalos en poliéster (armarios IP55) de 60 mm de altura, referencia ZOC7542/P de IDE. Para armario de 750x420 - de IDE Electric

- Propiedad del archivo: CONSTRUNARIO
- Formato: FIEBDC-3/2012
- Programa: Construnario Versión 3.51
- Fecha de los precios: 06/06/2024
- Divisa: EUR

**ZOC7542_P** u Zócalos en poliéster (armarios IP55) de 60 mm de altura, referencia ZOC7542/P de IDE. Para armario de 750x420 - de IDE Electric
Precio: 231.98
MATERIALES: Poliéster RAL7035. Altura de 60 mm. PARA ARMARIOS TIPO: Poliéster IP55. Código EAN: 8431044157917 Código eCl@ss 6.0: EC000721
