# Caldera de vapor, pirotubular de tres pasos de humos totalmente refrigerada por agua de Attsu Térmica

- Propiedad del archivo: CONSTRUNARIO
- Formato: FIEBDC-3/2012
- Programa: Construnario Versión 3.51
- Fecha de los precios: 06/10/2022
- Divisa: EUR

**CVPT** u Caldera de vapor, pirotubular de tres pasos de humos totalmente refrigerada por agua de Attsu Térmica
Las calderas H, son de combustión presurizada, con 3 pasos de humos y cámara de inversión de gases completamente refrigerada por agua. Un cuidadoso estudio de geometrías nos permite obtener una relación óptima entre volúmenes de combustión y superficies de intercambio. El modelo H está concebido y diseñado para trabajar con una baja carga térmica de la cámara de combustión (< a 1’25 MW/m3) resultando una combustión muy poco contaminante. Gracias a su sobredimensionado, el modelo H presume de ser uno de los máximos productores de vapor en su modalidad del mercado. La recirculación interna del agua y la baja resistencia al paso de los gases está garantizada gracias al diseño, sección de tubos y separación entre ellos. La selección de materiales y equipamiento está también concebida para ofrecer la máxima longevidad de nuestras calderas. La recirculación interna del agua y la baja resistencia al paso de los gases está garantizada gracias al diseño, sección de tubos y separación entre ellos. Rendimientos de hasta el 91% El aislamiento térmico lo forma una gruesa capa de material de baja conductividad y alta densidad, recubierto por una envolvente metálica de acero inoxidable. Opcionalmente pueden equiparse con PLC con diferentes protocolos de comunicación como Modbus, Profibus, etc, facilitando la integración de la caldera en cualquier proceso industrial. Certificadas según la Directiva Europea 2014/68/UE, opcionalmente pueden fabricarse bajo normativa ASME, BS,DNV, EAC, DOSH, JIS y otras.
