# Conversor Opto-aislado de termopar “J” a 0-10Vdc / 4-20 mA referencia VN001 de Automática

- Propiedad del archivo: CONSTRUNARIO
- Formato: FIEBDC-3/2012
- Programa: Construnario Versión 3.51
- Fecha de los precios: 06/10/2022
- Divisa: EUR

**VN001** u Conversor Opto-aislado de termopar “J” a 0-10Vdc / 4-20 mA referencia VN001 de Automática
• Formato en caja para carril DIN 76 x 45 x 110 mm. • Alimentación 24Vdc o 230Vac (según modelo)
