# Quemador de gas de una etapa, referencia BTG 3 50-60Hz de Baltur. Potencia máxima: 42.7kW

- Propiedad del archivo: CONSTRUNARIO
- Formato: FIEBDC-3/2012
- Programa: Construnario Versión 3.51
- Fecha de los precios: 07/10/2022
- Divisa: EUR

**17000010** u Quemador de gas de una etapa, referencia BTG 3 50-60Hz de Baltur. Potencia máxima: 42.7kW
Quemador de gas homologado por la CE en conformidad con la normativa europea EN676. Funcionamiento mono etapa. Ajuste del aire comburente y de la cabeza de combustión Toma de aire de combustión con mampara de mariposa. Regulación manual del caudal de aire. Cierre de la clapeta del aire cuando el quemador está parado para evitar dispersiones de calor en la chimenea. Fácil mantenimiento al poder extraer el grupo pulverizador sin desmontar el quemador de la caldera. Brida fija de unión al generador de calor. Rampa gas en versión CE formada por válvula de funcionamiento y de seguridad con funcionamineto electromagnetico, presostato de mínima, regulador de presión y filtro gas. Conexión a la rampa gas mediante conectores a prueba de falla. Salida de la rampa de gas: alto. Tapa de protección en material plástico fonoabsorbente. Control de la presencia de llama mediante electrodo de ionización con predisposición para conexión del microamperímetro. Conector de 7 bornes para la alimentación eléctrica y termostática del quemador. Instalación eléctrica con grado de protección:
