# Motor de rotor externo modelo AC de Ziehl-EBM. Para pequeños sistemas de ventilación en salas blancas

- Propiedad del archivo: CONSTRUNARIO
- Formato: FIEBDC-3/2012
- Programa: Construnario Versión 3.51
- Fecha de los precios: 07/10/2022
- Divisa: EUR

**AC_ZIE** u Motor de rotor externo modelo AC de Ziehl-EBM. Para pequeños sistemas de ventilación en salas blancas
Motores asíncronos de rotor externo La gama de productos comprende nueve tamaños en la gama de potencia de 0,1 hasta 7 kW y dos modelos para fijación mediante brida o mediante eje. Tensión de entrada: 1~230 V 50 Hz, 3~230 V/400 V D/Y 50 Hz, tensiones especiales y soluciones de 60 Hz a petición Clase de protección IP44, IP54
