# Placa estándar cartón-yeso laminado, 4Pro de Distriplac. 13X1200X2500. 4 bordes afinados

- Propiedad del archivo: CONSTRUNARIO
- Formato: FIEBDC-3/2012
- Programa: Construnario Versión 3.51
- Fecha de los precios: 10/10/2022
- Divisa: EUR

**00044952** m2 Placa estándar cartón-yeso laminado, 4Pro de Distriplac. 13X1200X2500. 4 bordes afinados
Placa de yeso natural laminado con cartón a doble cara fabricada mediante proceso de laminación en continuo, incluyendo la formación de sus 4 bordes afinados, y aditivada convenientemente para reducir la absorción superficial de agua. Indicada para la construcción de sistemas de obra seca en interiores (techos continuos, tabiquería, trasdosados autoportantes o directos y elementos decorativos), está especialmente recomendada para sistemas constructivos en espacios húmedos, como cocinas y baños. Proporciona un aislamiento acústico eficaz y presenta una muy baja absorción de agua y un acabado listo para pintar. Sus 4 bordes afinados evitan que se aprecien las juntas, proporcionando un acabado de alta calidad y reduciendo el riesgo de fisuras. Se instala fácil y rápidamente y se adapta a cualquier proyecto.
