# Placa de yeso laminado de 12,5 mm de espesor, Habito 13 de Distriplac. 1200x2000

- Propiedad del archivo: CONSTRUNARIO
- Formato: FIEBDC-3/2012
- Programa: Construnario Versión 3.51
- Fecha de los precios: 10/10/2022
- Divisa: EUR

**HABITO13** m2 Placa de yeso laminado de 12,5 mm de espesor, Habito 13 de Distriplac. 1200x2000
Placa de Yeso Laminado de 12,5 mm de espesor y 1.200 mm de anchura, que en su proceso de fabricación es aditivada convenientemente para dotarla de unas mejores prestaciones de resistencia a los impactos y capacidad de carga. Construcción de sistemas de obra seca en interiores: Tabiquería / particiones. Trasdosados autoportantes Techos continuos Soluciones que requieran altas prestaciones frente a impacto o capacidad de carga.
