# Césped artificial largo modelo Quattro de Fieldturf

- Propiedad del archivo: CONSTRUNARIO
- Formato: FIEBDC-3/2012
- Programa: Construnario Versión 3.51
- Fecha de los precios: 10/10/2022
- Divisa: EUR

**Quattro** m2 Césped artificial largo modelo Quattro de Fieldturf
Proporciones de la fibra optimizadas Resiliencia excepcional Blandura Durabilidad
