# Césped artificial, fibra doble, referencia Nucleo Vertex de Fieldturf

- Propiedad del archivo: CONSTRUNARIO
- Formato: FIEBDC-3/2012
- Programa: Construnario Versión 3.51
- Fecha de los precios: 10/10/2022
- Divisa: EUR

**Nucleovertex** m2 Césped artificial, fibra doble, referencia Nucleo Vertex de Fieldturf
Estructura exclusiva bicomponentes Combinación única en cada brizna Resiliencia excepcional Durabilidad Cobertura de campo excepcional Encapsulación excelente
