# Válvula de retención/antirretorno a disco con aro de centraje para colocación entre brida, modelo 170 de VYC

- Propiedad del archivo: CONSTRUNARIO
- Formato: FIEBDC-3/2012
- Programa: Construnario Versión 3.51
- Fecha de los precios: 10/10/2022
- Divisa: EUR

**170_VYC** u Válvula de retención/antirretorno a disco con aro de centraje para colocación entre brida, modelo 170 de VYC
Válvula de retención – antirretorno a disco con aro de centraje para colocación entre bridas según normas DIN,UNE, ANSI, BS, etc. DN -15 a 100. Largo de montaje reducido según EN-558, serie básica 49.
